# 3820N Manómetro Ø53 rosca NPT bar 0-4 psi 0-60 - De Genebre

- Propiedad del archivo: CONSTRUNARIO
- Formato: FIEBDC-3/2012
- Programa: Construnario Versión 3.51
- Fecha de los precios: 09/10/2024
- Divisa: EUR

**GEN3820N 004** u 3820N Manómetro Ø53 rosca NPT bar 0-4 psi 0-60 - De Genebre
Precio: 5.98
Manómetro ø 53. Rosca npt. Caja abs. Tubo bourdon y racor latón din 17660. Rosca 1/4" npt macho. Graduación 0-4 bar. Salida inferior (radial). Psi 0-60. Precios a consultar. Código EAN: 8428381208846
