# 3821 Manómetro Ø53 bar 0-2.5 psi 0-40 - De Genebre

- Propiedad del archivo: CONSTRUNARIO
- Formato: FIEBDC-3/2012
- Programa: Construnario Versión 3.51
- Fecha de los precios: 02/07/2024
- Divisa: EUR

**GEN3821 002** u 3821 Manómetro Ø53 bar 0-2.5 psi 0-40 - De Genebre
Precio: 6.24
Manómetro Ø53 caja abs tubo bourdon y racor latón une-en 12165. Rosca 1/4" m. Gas. Graduación 0-2.5bar. Salida posterior (dorsal). Psi 0-40. Código EAN: 8428381007258
