# Manómetro glicerina, referencia 3824N 010 de Genebre. D.100NPT 0-10B-0-150PSI - De Genebre

- Propiedad del archivo: CONSTRUNARIO
- Formato: FIEBDC-3/2012
- Programa: Construnario Versión 3.51
- Fecha de los precios: 02/07/2024
- Divisa: EUR

**GEN3824N 010** Manómetro glicerina, referencia 3824N 010 de Genebre. D.100NPT 0-10B-0-150PSI - De Genebre
Precio: 55.74
Caja acero inox AISI 304, tubo Bourdon y racor en acero inox. AISI 304. Rosca 1/2” macho (NPT). Graduaciones disponibles 0 a 4-6-10-16-25-40 bar. Salida inferior (radial). Clase de precisión 1,6. Código EAN: 8428381208983
