# 3825 Manómetro Ø63 indicador rojo bar 0-10 psi 0-150 - De Genebre

- Propiedad del archivo: CONSTRUNARIO
- Formato: FIEBDC-3/2012
- Programa: Construnario Versión 3.51
- Fecha de los precios: 02/07/2024
- Divisa: EUR

**GEN3825 010** u 3825 Manómetro Ø63 indicador rojo bar 0-10 psi 0-150 - De Genebre
Precio: 6.38
Manómetro Ø63 indicador rojo caja abs. Tubo bourdon y racor latón une-en 12165 rosca 1/4" m. Gas. Graduación 0-10 bar. Salida inferior (radial). Psi 0-150. Código EAN: 8428381171928
