# 3829 Manómetro Ø63 mm, con glicerina, salida posterior, rosca BSP 0-90 bar - De Genebre

- Propiedad del archivo: CONSTRUNARIO
- Formato: FIEBDC-3/2012
- Programa: Construnario Versión 3.51
- Fecha de los precios: 09/10/2024
- Divisa: EUR

**GEN3829 006** u 3829 Manómetro Ø63 mm, con glicerina, salida posterior, rosca BSP 0-90 bar - De Genebre
Precio: 15.08
Caja acero inox. AISI 304. Tubo bourdon y racor latón UNE-EN 12165. Rosca 1/4” macho gas (BSP). Graduaciones disponibles 0 a 2,5-4-6-10-16-25-60-100 bar. Salida posterior. Clase de precisión 2,5. Código EAN: 8428381495802
