# 3865 Manguito Antielectrolisis M-H 1/2" - De Genebre

- Propiedad del archivo: CONSTRUNARIO
- Formato: FIEBDC-3/2012
- Programa: Construnario Versión 3.51
- Fecha de los precios: 28/06/2024
- Divisa: EUR

**GEN3865 04** u 3865 Manguito Antielectrolisis M-H 1/2" - De Genebre
Precio: 3.22
Manguito antielectrólisis. Pn 10. Construcción en poliamida 6 (nylon). Funda de cobre. Extremos rosca gas m-h, iso 228/1. Temp. Máx. 90ºC. Aire, 80ºC agua. 1/2". Código EAN: 8428381253815
