# 3884 Controlador de volumen de aire NPT 1/4" x NPT3/8" - De Genebre

- Propiedad del archivo: CONSTRUNARIO
- Formato: FIEBDC-3/2012
- Programa: Construnario Versión 3.51
- Fecha de los precios: 02/07/2024
- Divisa: EUR

**GEN3884 120** u 3884 Controlador de volumen de aire NPT 1/4" x NPT3/8" - De Genebre
Precio: 49.58
Construcción en aleación de zink (Zamac). Membrana en EPDM. Conexiones roscadas hembra NPT 1/4” x NPT 3/8”. Para volúmenes de depósitos de 120 galones. Max temp. trabajo 60ºC. Max. presión trabajo 150 psi. Código EAN: 8428381537649
