# Válvula de flotador, referencia 3886 04 de Geberit. AISI 304 1/2' - De Genebre

- Propiedad del archivo: CONSTRUNARIO
- Formato: FIEBDC-3/2012
- Programa: Construnario Versión 3.51
- Fecha de los precios: 01/07/2024
- Divisa: EUR

**GEN3886 04** u Válvula de flotador, referencia 3886 04 de Geberit. AISI 304 1/2' - De Genebre
Precio: 21.90
Válvula de flotador construcción en acero inoxidable aisi 304. Cierre silicona. Presión máxima 10 kg/cm2 (pn10). Conexión rosca gas iso 288/1. Debe añadirse ref. 3887 boya inox aisi 304. 1/2". Código EAN: 8428381558606
