# Boya para flotador, referencia 3887 090 de Geberit. AISI 304 Ø90mm - De Genebre

- Propiedad del archivo: CONSTRUNARIO
- Formato: FIEBDC-3/2012
- Programa: Construnario Versión 3.51
- Fecha de los precios: 01/07/2024
- Divisa: EUR

**GEN3887 090** u Boya para flotador, referencia 3887 090 de Geberit. AISI 304 Ø90mm - De Genebre
Precio: 15.86
Boya para flotador AISI 304 Ø90mm. Código EAN: 8428381558569
