# Boya para flotador, referencia 3887 110 de Geberit. AISI 304 Ø110mm - De Genebre

- Propiedad del archivo: CONSTRUNARIO
- Formato: FIEBDC-3/2012
- Programa: Construnario Versión 3.51
- Fecha de los precios: 01/07/2024
- Divisa: EUR

**GEN3887 110** u Boya para flotador, referencia 3887 110 de Geberit. AISI 304 Ø110mm - De Genebre
Precio: 18.71
Boya para flotador AISI 304 Ø110mm. Código EAN: 8428381558576
