# Boya para flotador, referencia 3887 160 de Geberit.AISI 304 Ø160mm - De Genebre

- Propiedad del archivo: CONSTRUNARIO
- Formato: FIEBDC-3/2012
- Programa: Construnario Versión 3.51
- Fecha de los precios: 02/07/2024
- Divisa: EUR

**GEN3887 160** u Boya para flotador, referencia 3887 160 de Geberit.AISI 304 Ø160mm - De Genebre
Precio: 40.72
Boya para flotador AISI 304 Ø160mm. Código EAN: 8428381558583
