# 3911 Termostato de pared electromecánico - De Genebre

- Propiedad del archivo: CONSTRUNARIO
- Formato: FIEBDC-3/2012
- Programa: Construnario Versión 3.51
- Fecha de los precios: 01/07/2024
- Divisa: EUR

**GEN3911 00** u 3911 Termostato de pared electromecánico - De Genebre
Precio: 15.22
Termostato de pared electromecánico. Alimentación: 2 hilos a va. Diferencial térmico +-8ºc. Rango temperatura regulación: 5ºc -30ºc. Dimensiones: 70x70x30mm. Código EAN: 8428381554363
