# Termostato Digital Frío - Calor, referencia 3917 00 de Genebre - De Genebre

- Propiedad del archivo: CONSTRUNARIO
- Formato: FIEBDC-3/2012
- Programa: Construnario Versión 3.51
- Fecha de los precios: 02/07/2024
- Divisa: EUR

**GEN3917 00** u Termostato Digital Frío - Calor, referencia 3917 00 de Genebre - De Genebre
Precio: 41.93
Alimentación: 2 baterias 1,5V, tipo AAA. Rango de contacto 250VAC-0,25A. IP30. Rango temperatura regulación: 5-35°C. Diferencial termico ± 0,5 °C . Elemento sensible termistor NTC 10K. Pantalla LCD retro iluminada. Programable. Código EAN: 8434055324576
