# Cabezal termostático + Receptor Wifi "GE-SMART", referencia 3931K de Genebre - De Genebre

- Propiedad del archivo: CONSTRUNARIO
- Formato: FIEBDC-3/2012
- Programa: Construnario Versión 3.51
- Fecha de los precios: 02/07/2024
- Divisa: EUR

**GEN3931K** u Cabezal termostático + Receptor Wifi "GE-SMART", referencia 3931K de Genebre - De Genebre
Precio: 152.29
El kit consta del cabezal termostatico art. 3931 i el receptor WIFI art. 3932. Código EAN: 8434055324569
