# 3950 Cinta "PTFE" 0.075x12 - De Genebre

- Propiedad del archivo: CONSTRUNARIO
- Formato: FIEBDC-3/2012
- Programa: Construnario Versión 3.51
- Fecha de los precios: 28/06/2024
- Divisa: EUR

**GEN3950 00** u 3950 Cinta "PTFE" 0.075x12 - De Genebre
Precio: 0.61
Cinta "PTFE" 0.075x12. Código EAN: 8428381007388
