# 3955 Cinta "PTFE" 0.1x19 - De Genebre

- Propiedad del archivo: CONSTRUNARIO
- Formato: FIEBDC-3/2012
- Programa: Construnario Versión 3.51
- Fecha de los precios: 02/07/2024
- Divisa: EUR

**GEN3955 00** u 3955 Cinta "PTFE" 0.1x19 - De Genebre
Precio: 6.72
Cinta "PTFE" 0.1x19. Código EAN: 8428381052081
