# 4100 Temporizador para descarga de condensados - De Genebre

- Propiedad del archivo: CONSTRUNARIO
- Formato: FIEBDC-3/2012
- Programa: Construnario Versión 3.51
- Fecha de los precios: 01/07/2024
- Divisa: EUR

**GEN4100** u 4100 Temporizador para descarga de condensados - De Genebre
Precio: 61.08
Temporizador para descarga de condensados. Instrumento de control creado expresamente para válvulas de descarga. "timmer on" con su tiempo variable de 0,5 a 10 segundos. El "timeroff" regula a su vez el intervalo entre dos ciclos de apertura y puede variar entre 0,5 a 45 min. Dos leads indican el estado de funcionamiento. Código EAN: 8428381540533
