# 4730 Válvula hidraúlica con flotador 2" - De Genebre

- Propiedad del archivo: CONSTRUNARIO
- Formato: FIEBDC-3/2012
- Programa: Construnario Versión 3.51
- Fecha de los precios: 02/07/2024
- Divisa: EUR

**GEN4730 09** u 4730 Válvula hidraúlica con flotador 2" - De Genebre
Precio: 445.05
Válvula hidráulica con flotador. Hidromembrana nbr reforzada. Extremos rosca gas. Cuerpo hierro g-25. Con pintura poliuretánica pn 10. Voltajes: C.A.: 24-48-110-220 50/60 HZ. C.C.: 12-24. 2". Código EAN: 8428381638940
