# 4731 Válvula hidraúlica con flotador Ø150 - De Genebre

- Propiedad del archivo: CONSTRUNARIO
- Formato: FIEBDC-3/2012
- Programa: Construnario Versión 3.51
- Fecha de los precios: 09/10/2024
- Divisa: EUR

**GEN4731 14** u 4731 Válvula hidraúlica con flotador Ø150 - De Genebre
Precio: 2114.13
Válvula hidráulica con flotador hidromembrana nbr reforzada cuerpo hierro g-25. Con pintura poliuretánica pn-10. Extremos bridas iso-5752-15. Voltajes: C.A.: 24-48-110-220 50/60 HZ. C.C.: 12-24. Ø150. Código EAN: 8428381038986
