# 4790 Válvula motorizada 2 vías cable 2 hilos 3/4" - De Genebre

- Propiedad del archivo: CONSTRUNARIO
- Formato: FIEBDC-3/2012
- Programa: Construnario Versión 3.51
- Fecha de los precios: 01/07/2024
- Divisa: EUR

**GEN4790 05** u 4790 Válvula motorizada 2 vías cable 2 hilos 3/4" - De Genebre
Precio: 87.95
Válvula motorizada/zona 2 vías con cable de 2 hilos. Construcción en latón. Extremos rosca gas hembra, iso 228/1. Aplicación agua fría o caliente. Temperatura fluido < 94ºc. Temperatura ambiente < 40ºc. Tensiones 220v (10% 50-60hz). Presión máxima de trabajo 2 bar. Con palanca de funcionamiento manual y muelle de retorno. 3/4". Código EAN: 8428381314684
