# 4793 Válvula motorizada 3 vías ON/OFF c/muelle y retorno cable 5 hilos 1/2" - De Genebre

- Propiedad del archivo: CONSTRUNARIO
- Formato: FIEBDC-3/2012
- Programa: Construnario Versión 3.51
- Fecha de los precios: 01/07/2024
- Divisa: EUR

**GEN4793 04** u 4793 Válvula motorizada 3 vías ON/OFF c/muelle y retorno cable 5 hilos 1/2" - De Genebre
Precio: 87.84
Válvula motorizada zona 3 vías con cable de 5 hilos. Construcción en latón. Extremos gas hembra iso 228/1. Aplicación agua fría o caliente. Temperatura fluido <94ºc. Temperatura ambiente <40ºc. Tensiones 220v (+-10%) 50-60hz 6,5w. Presión máxima de trabajo 2bar. Con palanca de funcionamiento manual y muelle de retorno. 1/2". Código EAN: 8428381350088
