# Válvula de esfera 3 piezas clamp, referencia 5013 05 134 de Genebre. 3/4" GNP-44/S4 - De Genebre

- Propiedad del archivo: CONSTRUNARIO
- Formato: FIEBDC-3/2012
- Programa: Construnario Versión 3.51
- Fecha de los precios: 02/07/2024
- Divisa: EUR

**GEN5013 05 134** u Válvula de esfera 3 piezas clamp, referencia 5013 05 134 de Genebre. 3/4" GNP-44/S4 - De Genebre
Precio: 273.37
Válvula esfera 3 piezas (clamp). Const. acero inox. CF8M (316) microfusión. Asientos integrales y juntas eje: PTFE PN-25 (400 wog). Temp. -25ºC +180ºC. Mando manual por palanca con bloqueo de seguridad. Montaje directo S/ISO 5211. Con actuador GNP. Código EAN: 8434055012619
