# Válvula esfera 2 piezas. Actuador GNP, serie 5015 de Genebre. 3/8" GNP-14 - De Genebre

- Propiedad del archivo: CONSTRUNARIO
- Formato: FIEBDC-3/2012
- Programa: Construnario Versión 3.51
- Fecha de los precios: 07/10/2024
- Divisa: EUR

**GEN5015 03 120** u Válvula esfera 2 piezas. Actuador GNP, serie 5015 de Genebre. 3/8" GNP-14 - De Genebre
Precio: 136.66
Válvula esfera 2 piezas. Actuador GNP, serie 5015 de Genebre. 3/8" GNP-14 1. Válvula esfera paso total 2 piezas. 2. Extremos roscados según ISO 7-1 (EN 10226-1). 3. Construcción en acero inox. 1.4408 (CF8M). 4. Asientos PTFE + 15 % Fibra de Vidrio. (otro material consultar) 5. Tórica en el eje de FPM (Viton). 6. Juntas del eje PTFE + 15 % Grafito. 7. Sistema de bloqueo. 8. Montaje actuador directo s/ ISO 5211. 9. Eje inexpulsable. 10. Presión de trabajo máxima 63 bar. 11. Temperatura de trabajo –25 ºC + 180 ºC. Válvula esfera 2 piezas. Const.: AISI 316 - juntas y asientos PTFE+FV extremos: rosca NPT. Tórica eje: vitón. PN-63. Temp. -25ºC +180ºC. Mando manual por palanca. Montaje directo s/ISO 5211 con sistema de bloqueo. Con actuador GNP Código EAN: 8428381230175
