# 5015 Válvula de esfera 2 piezas 3/4" GNP-14 - De Genebre

- Propiedad del archivo: CONSTRUNARIO
- Formato: FIEBDC-3/2012
- Programa: Construnario Versión 3.51
- Fecha de los precios: 28/06/2024
- Divisa: EUR

**GEN5015 05 122** u 5015 Válvula de esfera 2 piezas 3/4" GNP-14 - De Genebre
Precio: 145.27
Válvula esfera 2 piezas. Características de válvula ver art. 2015. Actuador doble efecto: gnp-14 medida 3/4". Código EAN: 8428381230199
