# 5025 Válvula de esfera 3 piezas 3/8" GNP-24/S4 - De Genebre

- Propiedad del archivo: CONSTRUNARIO
- Formato: FIEBDC-3/2012
- Programa: Construnario Versión 3.51
- Fecha de los precios: 28/06/2024
- Divisa: EUR

**GEN5025 03 124** u 5025 Válvula de esfera 3 piezas 3/8" GNP-24/S4 - De Genebre
Precio: 155.07
Válvula esfera 3 piezas características válvula 2025. Actuador neumático simple efecto: GNP-24/S4 medida 3/8". Código EAN: 8428381230700
