# Válvula de esfera 3 piezas con actuador neumático, referencia 5025 05 74 de Genebre. 3/4' GN-15/S4 - De Genebre

- Propiedad del archivo: CONSTRUNARIO
- Formato: FIEBDC-3/2012
- Programa: Construnario Versión 3.51
- Fecha de los precios: 09/10/2024
- Divisa: EUR

**GEN5025 05 74** u Válvula de esfera 3 piezas con actuador neumático, referencia 5025 05 74 de Genebre. 3/4' GN-15/S4 - De Genebre
Precio: 196.80
Válvula esfera 3 piezas características válvula 2025. Actuador neumático simple efecto: gn-15/s4 medida 3/4". Código EAN: 8428381175964
