# Válvula de esfera 3 piezas con actuador neumático, referencia 5025 07 76 de Genebre. 1 1/4' GN-20/S4 - De Genebre

- Propiedad del archivo: CONSTRUNARIO
- Formato: FIEBDC-3/2012
- Programa: Construnario Versión 3.51
- Fecha de los precios: 07/10/2024
- Divisa: EUR

**GEN5025 07 76** u Válvula de esfera 3 piezas con actuador neumático, referencia 5025 07 76 de Genebre. 1 1/4' GN-20/S4 - De Genebre
Precio: 281.89
Válvula esfera 3 piezas características válvula 2025. Actuador neumático simple efecto: gn-20/s4 medida 1 1/4". Código EAN: 8428381189695
