# 5025 Válvula de esfera 3 piezas 2 1/2" GNP-198/S4 - De Genebre

- Propiedad del archivo: CONSTRUNARIO
- Formato: FIEBDC-3/2012
- Programa: Construnario Versión 3.51
- Fecha de los precios: 28/06/2024
- Divisa: EUR

**GEN5025 10 152** u 5025 Válvula de esfera 3 piezas 2 1/2" GNP-198/S4 - De Genebre
Precio: 691.28
Válvula esfera 3 piezas características válvula 2025. Actuador neumático simple efecto: GNP-198/S4 medida 2 1/2". Código EAN: 8428381230779
