# Válvula de esfera 3 piezas con actuador neumático, referencia 5025 12 81 de Genebre. 4' GN-45/S4 - De Genebre

- Propiedad del archivo: CONSTRUNARIO
- Formato: FIEBDC-3/2012
- Programa: Construnario Versión 3.51
- Fecha de los precios: 07/10/2024
- Divisa: EUR

**GEN5025 12 81** u Válvula de esfera 3 piezas con actuador neumático, referencia 5025 12 81 de Genebre. 4' GN-45/S4 - De Genebre
Precio: 1304.69
Válvula esfera 3 piezas características válvula 2025. Actuador neumático simple efecto: gn-45/s4 medida 4". Código EAN: 8428381189732
