# 5029 Válvula de esfera 2 piezas 1 1/4" GNP-44 - De Genebre

- Propiedad del archivo: CONSTRUNARIO
- Formato: FIEBDC-3/2012
- Programa: Construnario Versión 3.51
- Fecha de los precios: 28/06/2024
- Divisa: EUR

**GEN5029 07 128** u 5029 Válvula de esfera 2 piezas 1 1/4" GNP-44 - De Genebre
Precio: 212.09
Válvula esfera 2 piezas: cuerpo y eje: latón niquelada din 17660 asientos y juntas: ptfe. Conexión: rosca gas actuador neumático gnp-44 medida 1 1/4". Código EAN: 8428381236412
