# 5029 Válvula de esfera 2 piezas 3" GNP-513/S5 - De Genebre

- Propiedad del archivo: CONSTRUNARIO
- Formato: FIEBDC-3/2012
- Programa: Construnario Versión 3.51
- Fecha de los precios: 28/06/2024
- Divisa: EUR

**GEN5029 11 164** u 5029 Válvula de esfera 2 piezas 3" GNP-513/S5 - De Genebre
Precio: 959.21
Válvula esfera 2 piezas. Cuerpo y eje: latón niquelada din 17660 asientos y juntas: ptfe. Conexión: rosca gas actuador neumático GNP-513/S5 medida 3". Código EAN: 8428381231387
