# Válvula esfera 3 vías “T”, serie 5041 de Genebre. 1/4" GNP-14 - De Genebre

- Propiedad del archivo: CONSTRUNARIO
- Formato: FIEBDC-3/2012
- Programa: Construnario Versión 3.51
- Fecha de los precios: 09/10/2024
- Divisa: EUR

**GEN5041 02 122** u Válvula esfera 3 vías “T”, serie 5041 de Genebre. 1/4" GNP-14 - De Genebre
Precio: 196.22
Válvula esfera 3 vías “T”, serie 5041 de Genebre. 1/4" GNP-14 1. Válvula esfera tres vías paso reducido. 2. Configuración de Esfera en “T”. 3. Extremos roscados según ISO 7-1 (EN 10226-1). 4. Construcción en acero inox. 1.4408 (CF8M). 5. Cuatro Asientos PTFE + 15 % Fibra de Vidrio. (otros materiales consultar). 6. Juntas del eje PTFE. 7. Tórica en el eje de FKM (Viton). 8. Dispositivo Anti-estático (Esfera-eje-cuerpo). 9. Sistema de bloqueo. 10. Montaje actuador directo s/ ISO 5211. 11. Eje inexpulsable. 12. Presión de trabajo máxima 63 bar. 13. Temperatura de trabajo –25 ºC + 180 ºC. Válvula esfera 3 vías “T”. Características de válvula ver art. 2041.Const.: AISI 316 - Cuatro asientos PTFE+FV juntas cuerpo y eje: PTFE tórica eje: Vitón. Extremos: Rosca gas ISO 7-1 (EN 10226-1). PN 63. Temp. -25ºC +180ºC. Montaje directo S/ISO 5211. Mando manual por palanca con sistema de bloqueo. Con actuador GNP. Código EAN: 8428381231806
