# Válvula neumática de corredera, referencia 5062N 03 de Genebre. NPT 1/2' - De Genebre

- Propiedad del archivo: CONSTRUNARIO
- Formato: FIEBDC-3/2012
- Programa: Construnario Versión 3.51
- Fecha de los precios: 28/06/2024
- Divisa: EUR

**GEN5062N 04** u Válvula neumática de corredera, referencia 5062N 03 de Genebre. NPT 1/2' - De Genebre
Precio: 146.03
Válvula neumática de corredera rosca npt. Construcción en acero inoxidable aisi 304. Extremos rosca npt. Material de cierre: epdm. Conexión neumática namur. Presión máxima de trabajo 10 bar. Medida 1/2”. Código EAN: 8428381562818
