# Válvula neumática 2 vías modulante, referencia 5065 08 de Genebre. Medida: 1 1/2' - De Genebre

- Propiedad del archivo: CONSTRUNARIO
- Formato: FIEBDC-3/2012
- Programa: Construnario Versión 3.51
- Fecha de los precios: 08/10/2024
- Divisa: EUR

**GEN5065 08** u Válvula neumática 2 vías modulante, referencia 5065 08 de Genebre. Medida: 1 1/2' - De Genebre
Precio: 1378.09
Válvula neumática 2 vías modulante. Construcción en fundición gg-25. Extremos bridados din pn16. Asiento peek. Señal de mando 3-15psi. Temperatura de trabajo -10ºc/ +250ºc. Medida 1 1/2". Código EAN: 8428381562382
