# Válvula neumática 2 vías modulante, referencia 5065 09 de Genebre. Medida: 2' - De Genebre

- Propiedad del archivo: CONSTRUNARIO
- Formato: FIEBDC-3/2012
- Programa: Construnario Versión 3.51
- Fecha de los precios: 08/10/2024
- Divisa: EUR

**GEN5065 09** u Válvula neumática 2 vías modulante, referencia 5065 09 de Genebre. Medida: 2' - De Genebre
Precio: 1535.22
Válvula neumática 2 vías modulante. Construcción en fundición gg-25. Extremos bridados din pn16. Asiento peek. Señal de mando 3-15psi. Temperatura de trabajo -10ºc/ +250ºc. Medida 2". Código EAN: 8428381562399
