# Válvula neumática dos vías modulante, referencia 5065A 12 de Genebre. ANSI 4' - De Genebre

- Propiedad del archivo: CONSTRUNARIO
- Formato: FIEBDC-3/2012
- Programa: Construnario Versión 3.51
- Fecha de los precios: 28/06/2024
- Divisa: EUR

**GEN5065A 12** u Válvula neumática dos vías modulante, referencia 5065A 12 de Genebre. ANSI 4' - De Genebre
Precio: 5613.16
Construcción en acero al carbono WCB. Extremos bridados ANSI S-150. Asientos PPL. Código EAN: 8428381563051
