# Válvula de mariposa tipo Wafer inox, referencia 5104 10 de Genebre. Reductor manual, 2 1/2 - De Genebre

- Propiedad del archivo: CONSTRUNARIO
- Formato: FIEBDC-3/2012
- Programa: Construnario Versión 3.51
- Fecha de los precios: 09/10/2024
- Divisa: EUR

**GEN5104 10** u Válvula de mariposa tipo Wafer inox, referencia 5104 10 de Genebre. Reductor manual, 2 1/2 - De Genebre
Precio: 836.86
Válvula mariposa tipo Wafer inox. Montaje entre bridas pn 10/16- ansi 150 lbs. Cuerpo, eje y disco: inox.316 (cf8m) asiento: ptfe con base de epdm. Temp. -25ºC + 180ºC. Inox. Longitud de caras según din3202 k1 con reductor manual medida 2 1/2". Código EAN: 8428381242703
