# Válvula esfera 1 pieza tipo wafer, serie 5105 de Genebre. 1 1/4" GNP-60 - De Genebre

- Propiedad del archivo: CONSTRUNARIO
- Formato: FIEBDC-3/2012
- Programa: Construnario Versión 3.51
- Fecha de los precios: 07/10/2024
- Divisa: EUR

**GEN5105 07 138** u Válvula esfera 1 pieza tipo wafer, serie 5105 de Genebre. 1 1/4" GNP-60 - De Genebre
Precio: 395.11
Válvula esfera 1 pieza tipo wafer, serie 5105 de Genebre. 1 1/4" GNP-60 1. Válvula esfera paso total tipo wafer. 2. Montaje entre bridas DIN PN-16. 3. Construcción en Acero al carbono ASTM A 105. 4. Asientos y Juntas PTFE. 5. Presión de trabajo máxima 16 bar. 6. Temperatura de trabajo –20 ºC + 180 ºC. Válvula esfera 1 pieza tipo wafer. Cuerpo acero carbono A-105 bola eje y tapa: inox. AISI 304. Asientos y juntas: PTFE. Temp. -20ºC +180ºC. Mando manual por palanca. Con actuador GNP. Código EAN: 8428381235620
