# Válvula de mariposa tipo Lug, referencia 5108A 14 de Genebre. Montaje entre bridas. Reductor manual, 6' - De Genebre

- Propiedad del archivo: CONSTRUNARIO
- Formato: FIEBDC-3/2012
- Programa: Construnario Versión 3.51
- Fecha de los precios: 02/07/2024
- Divisa: EUR

**GEN5108A 14** u Válvula de mariposa tipo Lug, referencia 5108A 14 de Genebre. Montaje entre bridas. Reductor manual, 6' - De Genebre
Precio: 327.64
Válvula mariposa tipo Lug. Montaje entre bridas ANSI 125/150 cuerpo fundición nodular ggg-40 disco cf8m (316). Elastómero epdm. Tóricas eje nbr. Temp trab -20ºC +120ºC. Montaje actuador s/iso 5211. Con reductor manual medida 6". Código EAN: 8428381242666
