# Válvula de mariposa tipo wafer, referencia 5109 11 de Genebre. Disco 316/EPDM reductor manual 3' - De Genebre

- Propiedad del archivo: CONSTRUNARIO
- Formato: FIEBDC-3/2012
- Programa: Construnario Versión 3.51
- Fecha de los precios: 09/10/2024
- Divisa: EUR

**GEN5109 11** u Válvula de mariposa tipo wafer, referencia 5109 11 de Genebre. Disco 316/EPDM reductor manual 3' - De Genebre
Precio: 188.64
Válvula mariposa tipo Wafer pn 10/16. Ansi 150 lbs. Mando manual. Cuerpo hierro fundido +epoxy. Disco acero inox. Aisi 316. Elastómero epdm. Tóricas eje nbr. Temp. Max. 120º C brida montaje actuadores s/iso 5211. Reductor manual. Medida 3". Código EAN: 8428381194996
