# Válvula mariposa tipo wafer, serie 5111 de Genebre.4 '' - De Genebre

- Propiedad del archivo: CONSTRUNARIO
- Formato: FIEBDC-3/2012
- Programa: Construnario Versión 3.51
- Fecha de los precios: 07/10/2024
- Divisa: EUR

**GEN511112142** u Válvula mariposa tipo wafer, serie 5111 de Genebre.4 '' - De Genebre
Precio: 860.26
Válvula mariposa tipo wafer, serie 5111 de Genebre.4 '' 1. Válvula de mariposa tipo wafer. 2. Cuerpo bipartido de fundición nodular EN-GJS-400 (GGG-40) para montaje entre bridas ANSI 150 y EN 1092 PN 10/16. 3. Asiento de PTFE con base de Silicona. 4. Disco de Acero Inoxidable 1.4408 (CF8M) pulido. 5. Eje Inoxidable AISI 316. 6. Brida montaje actuadores según ISO 5211. 7. Longitud entre caras según EN 558-1 Serie 20 (DIN 3202 K1). 8. Máxima presión de trabajo 10 bar. 9. Temperatura de trabajo –25ºC +180ºC. Válvula mariposa tipo wafer. Cuerpo fundición nodular GGG-40. Eje y disco: Inox. 316. Asiento: PTFE con base de EPDM. Temp. -25ºC +180ºC. Mando manual por palanca hasta 5”, mayor de 5” con reductor. Longitud entre caras según DIN 3202K1. Presión de trabajo: 10 bar. Con actuador GNP. Código EAN: 8428381292548
