# Válvula mariposa tipo wafer, con actuador neumático, referencia 5113 09 51 de Genebre 2' GN-17/S5 - De Genebre

- Propiedad del archivo: CONSTRUNARIO
- Formato: FIEBDC-3/2012
- Programa: Construnario Versión 3.51
- Fecha de los precios: 09/10/2024
- Divisa: EUR

**GEN5113 09 51** u Válvula mariposa tipo wafer, con actuador neumático, referencia 5113 09 51 de Genebre 2' GN-17/S5 - De Genebre
Precio: 235.18
Válvula mariposa tipo wafer: pn-16 cuerpo hierro fundido disco: fdon. Nodular zincado elastómero: epdm actuador neumático GN-17/S5 medida 2". Código EAN: 8428381214830
