# 5113 Válvula mariposa tipo wafer 2 1/2" GNP-44 - De Genebre

- Propiedad del archivo: CONSTRUNARIO
- Formato: FIEBDC-3/2012
- Programa: Construnario Versión 3.51
- Fecha de los precios: 28/06/2024
- Divisa: EUR

**GEN5113 10 128** u 5113 Válvula mariposa tipo wafer 2 1/2" GNP-44 - De Genebre
Precio: 211.09
Válvula mariposa tipo wafer: pn-16 cuerpo hierro fundido disco: fdon. Nodular zincado elastómero: epdm actuador neumático gnp-44 medida 2 1/2". Código EAN: 8428381234784
