# Válvula mariposa tipo wafer, con actuador neumático, referencia 5113 10 48 de Genebre 2 1/2' GN-15 - De Genebre

- Propiedad del archivo: CONSTRUNARIO
- Formato: FIEBDC-3/2012
- Programa: Construnario Versión 3.51
- Fecha de los precios: 02/07/2024
- Divisa: EUR

**GEN5113 10 48** u Válvula mariposa tipo wafer, con actuador neumático, referencia 5113 10 48 de Genebre 2 1/2' GN-15 - De Genebre
Precio: 199.79
Válvula mariposa tipo wafer: pn-16 cuerpo hierro fundido disco: fdon. Nodular zincado elastómero: epdm actuador neumático GN-15 medida 2 1/2". Código EAN: 8428381214700
