# 5113 Válvula mariposa tipo wafer 10" GNP-300 - De Genebre

- Propiedad del archivo: CONSTRUNARIO
- Formato: FIEBDC-3/2012
- Programa: Construnario Versión 3.51
- Fecha de los precios: 28/06/2024
- Divisa: EUR

**GEN5113 18 158** u 5113 Válvula mariposa tipo wafer 10" GNP-300 - De Genebre
Precio: 613.58
Válvula mariposa tipo wafer: pn-16 cuerpo hierro fundido disco: fdon. Nodular zincado elastómero: epdm actuador neumático gnp-300 medida 10". Código EAN: 8428381234845
