# Válvula mariposa tipo wafer, con actuador neumático, referencia 5113 18 95 de Genebre 10' GN-50/S4 - De Genebre

- Propiedad del archivo: CONSTRUNARIO
- Formato: FIEBDC-3/2012
- Programa: Construnario Versión 3.51
- Fecha de los precios: 02/07/2024
- Divisa: EUR

**GEN5113 18 95** u Válvula mariposa tipo wafer, con actuador neumático, referencia 5113 18 95 de Genebre 10' GN-50/S4 - De Genebre
Precio: 927.33
Válvula mariposa tipo wafer: pn-16 cuerpo hierro fundido disco: fdon. Nodular zincado elastómero: epdm actuador neumático GN-50/S4 medida 10". Código EAN: 8428381214861
