# Válvula mariposa tipo wafer, con actuador neumático, referencia 5113 28 100 de Genebre 20' GN-70 - De Genebre

- Propiedad del archivo: CONSTRUNARIO
- Formato: FIEBDC-3/2012
- Programa: Construnario Versión 3.51
- Fecha de los precios: 02/07/2024
- Divisa: EUR

**GEN5113 28 100** u Válvula mariposa tipo wafer, con actuador neumático, referencia 5113 28 100 de Genebre 20' GN-70 - De Genebre
Precio: 4771.55
Válvula mariposa tipo wafer: pn-16 cuerpo hierro fundido disco: fdon. Nodular zincado elastómero: epdm actuador neumático GN-70 medida 20". Código EAN: 8428381229193
