# 5114 Válvula mariposa tipo wafer INOX 2" GNP-44 - De Genebre

- Propiedad del archivo: CONSTRUNARIO
- Formato: FIEBDC-3/2012
- Programa: Construnario Versión 3.51
- Fecha de los precios: 28/06/2024
- Divisa: EUR

**GEN5114 09 128** u 5114 Válvula mariposa tipo wafer INOX 2" GNP-44 - De Genebre
Precio: 613.51
Válvula mariposa tipo wafer inoxidable. Características de válvula ver artículo 2104. Actuador simple efecto: gnp. Actuador doble efecto: gnp-44. Medida 2". Código EAN: 8428381242819
