# 5114 Válvula mariposa tipo wafer INOX 4" GNP-198/S6 - De Genebre

- Propiedad del archivo: CONSTRUNARIO
- Formato: FIEBDC-3/2012
- Programa: Construnario Versión 3.51
- Fecha de los precios: 28/06/2024
- Divisa: EUR

**GEN5114 12 156** u 5114 Válvula mariposa tipo wafer INOX 4" GNP-198/S6 - De Genebre
Precio: 1274.19
Válvula mariposa tipo wafer inoxidable. Características de válvula ver artículo 2104. Actuador simple efecto: GNP. Actuador simple efecto: GNP-198/S5. Medida 4". Código EAN: 8428381242949
