# Válvula mariposa tipo wafer inoxidable, serie 5114 de Genebre. 6" GNP-300 - De Genebre

- Propiedad del archivo: CONSTRUNARIO
- Formato: FIEBDC-3/2012
- Programa: Construnario Versión 3.51
- Fecha de los precios: 07/10/2024
- Divisa: EUR

**GEN5114 14 158** u Válvula mariposa tipo wafer inoxidable, serie 5114 de Genebre. 6" GNP-300 - De Genebre
Precio: 1766.93
Válvula mariposa tipo wafer inoxidable. Cuerpo, eje y disco: inoxidable 316 (CF8M). Asiento: PTFE con base de EPDM. Temp. -25ºC +180ºC. Mando manual por palanca de inoxidable hasta 5”, mayor de 5” con reductor. Longitud entre caras según DIN 3202K1. Presión de trabajo: 10 bar. Con actuador GNP. Código EAN: 8428381242840
